# Angebotsaufforderung (GAEB DA XML 3.2, DA83)
Währung: EUR
Erstellt mit: GXML Toolbox V3.3 R20230829, iTWO_64 V24.0.454, 28.04.2026

## 271 Kunststofffenster
Datum: 28.04.2026

*Hinweis: BAUVORHABEN*
BAUVORHABEN

Essen, Leimgardtsfeld 32,34,36,38
Wichtiger Hinweis zum Ausführungszeitraum!!!

Beginn:  06.07. 2026
Fertigstellung: Wohnungs- und Treppenhausfenster bis zum 17.07.26

4 Häuser in 1 Block
3-geschossig (EG,1.OG, DG mit Wohnung und Speicher)
1-Spänner
12 Mieteinheiten

Die Arbeiten finden in einem Bauabschnitt statt.

Durchzuführende Arbeiten gesamt:

- Baustelleneinrichtung
- Gerüstbau
- Wärmedämmfassade
- Balkonsanierung
- Fliesen- und Estricharbeiten Balkone
- Ortgang- und Traufverbreiterung, Rinnen, Fallrohre und Standrohre
- Fenstererneuerung
- Erneuerung WE-Türen im Treppenhaus
- Erneuerung der Haustüren
- Erneuerung der Briefkastenanlagen
- Erneuerung Kellerhoftüren
- Einbau T30-Türen in Keller und Dachgeschoss
- Elektroarbeiten mit Einbau Videosprechanlage
- Maurerarbeiten Treppenhaus, Kellerfenster
- Kellerdeckendämmung
- Dämmung der obersten Geschossdecke Nr. 34 und 36
- Umgestaltung Außenanlage

Die Arbeiten diverser Gewerke werden entsprechend vor oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis: A) ALLGEMEINE VORBEMERKUNGEN*
Katalog-Nr. Stamm_MLV_NB/3340/
A)  ALLGEMEINE VORBEMERKUNGEN
  Stand Dezember 2022
=================================================================

A1) ALLGEMEINES

Dem Leistungsverzeichnis liegen die "Zusätzliche Vertragsbedingungen für die Ausführung von Bauleistungen (Z-VOB/B)" der Covivio Immobilien GmbH, Stand Januar 2022, zugrunde.

Für sich auf dieses Leistungsverzeichnis beziehende Beauftragungen gelten die Vertragsbedingungen in jedem Einzelfall als vereinbart. Sofern zukünftig als Ersatz für die aktuell gültigen Z-VOB/B Stand Junil 2018 mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV-Fenster-, Rollläden- u. Haustüranlagen*
Zusätzliche Technische Vertragsbedingungen (ZTV)
Fenster-, Rollläden- u. Haustüranlagen

1.0  Allgemein

1.1
Maßgebend für die Lieferung und Ausführung der Leistungen sind die ATV in der VOB-Teil C und weitere DIN-Vorschriften.
Alle Leistungen sind nach dem zum Zeitpunkt der Ausführung geltenden Normen, Verordnungen, Richtlinien etc. auszuführen.

Weiterhin gelten sämtliche europäischen und nationalen Vorschriften,
Merkblätter, Stoff- und Prüfnormen usw. jeweils in ihrer aktuellen Fassung.

Als vereinbart gelten weiterhin die Herstellerverarbeitungs- angaben, Zulassungen und Empfehlungen der jeweiligen Fachverbände.

Folgende Vorschriften sind besonders zu beachten:

GEG  Gebäudeenergiegesetz

Unfallverhütungsvorschriften/ Regeln der BG Bau (Berufsgenossenschaft der Bauwirtschaft)
BGV  BG-Vorschriften
BGR  BG-Regeln
BGI  BG-Informationen
BGG  BG-Grundsätze

BetrSichVBetriebssicherheitsverordnung mit den dazugehörigen Technischen Regeln „TRBS"
a.a.R.d.T.Die Allgemein anerkannten Regeln der Technik

Die Baustellenordnung der Covivio Immobilien GmbH

Grundsätzlich sind nur Produkte zu verarbeiten die  entsprechend der europäischen Richtlinien eine CE-Kennzeichnung unterliegen und besitzen.
Bezüglich der Wärmeleitfähigkeit sind zusätzlich zur CE-Kennzeichprodukte zugelassen, die zudem einer Fremdüberwachung einer von Ländern zugelassenen Stelle unterliegen und entsprechend überwacht sind.

1.2
Material- u. Unterkunftsräume werden bauseitig nicht zur Verfügung gestellt.

1.3
Bauaufzüge werden bauseitig nicht zur Verfügung gestellt.

1.4
Strom u. Wasseranschlüsse sind an der Baustelle vorhanden.

1.5
Das Einputzen (Nachputz) von evtl. nachträglich eingebauter  Fensteranlagen u. Fensterbauteile wie z. B.  Außen- und Innenfensterbänke, Rollladenkästen etc., ist in die Einheitspreise einzukalkulieren und wird nicht gesondert vergütet. Dies gilt ebenfalls für durchzuführende Schutzmaßnahmen an diesen Bauteilen, sowie für das Schließen kleiner nachträglicher gebohrter oder gespitzter Mauerwerksöffnungen.

1.6
Die Baustelle ist täglich sauber zu halten und sämtliche Schutt und Materialreste sind ohne besondere Aufforderung vom AN zu entsorgen. Der Auftraggeber behält sich vor Bauschuttcontainer aufzustellen und die hierfür anfallenden Kosten anteilig auf die ausführenden Firmen umzulegen und von der Schlußrechnung in Abzug zu bringen.

2.00 Technische Ausführungsvereinbarungen

2.01  Statische Anforderungen

Die Fensterkonstruktion einschl. der Verbindungselemente, muss alle auf sie einwirkenden Kräfte aufnehmen und an den Baukörper abgeben können. Unter den angenommenen Beanspruchungen darf sich Rahmen und Scheibenrand zwischen zwei Auflagern nicht mehr als 1/300 der Länge durchbiegen. Bei Verwendung von Isolierglas die Durchbiegung des Scheibenrandes, zwischen gegenüberliegenden Scheibenkanten, max. 8 mm nicht überschreiten.
DIN 1055 Teil 3: Horizontallasten (Seitenkräfte) an Verglasungen und Riegel bis Brüstungshöhe.
DIN 1055 Teil 4: Windlasten
DIN 18056 Fensterwände: Bemessung und Ausführung

2.02  Wärme- und Feuchtigkeitsschutz
Für die Anforderungen an den Wärmeschutz gelten allgemein die Ausführungen des GEG.
Die Einwirkung von Schlagregen und Tauwasser ist so zu begrenzen, dass Schäden vermieden werden, z. B. unzulässige Minderung des Wärmeschutzes.

2.03  Schallschutz
Für den Schallschutz gilt die DIN 4109, die ergänzenden Bestimmungen zur DIN 4109 und die VDI-Richtlinie 2719. Anschlüsse zwischen Fenster (Türen) und Baukörper sind unter Beachtung der Anforderungen an die Schalldämmung der Fenster auszubilden. ALU - Fensterbänke und Blechverkleidungen sind zu entdröhnen.
Hier ist auch die DIN 18360 zu beachten.

2.04  Sicherheit (Widerstandsklassen)

DIN EN 1627 RC 1 - 6
DIN EN 356 P4A Verglasung
DIN 52290 A3 Verglasung, durchwurfhemmend.
DIN 18252
DIN 18257
DIN 18251
DIN 18250
DIN V ENV 1628 bis 1630
RAL-RG 607/13

Zu liefernde Mindestwiderstandsklasse: RC 1 N

2.05  Recycling
Es werden nur Fenster-/ Tür-Systeme bewertet, die eine Entsorgung mit anschließendem Recycling gewährleisten. Altfenster und Profilreste müssen aufgearbeitet, stofflich getrennt und wiederverwertet werden. Ein Nachweis ist auf Verlangen der Bauleitung vorzulegen.

2.06  Ü-Zeichen im Fensterbau
Für Fenster, Türen und Aufsatzrollladen ist vom Auftragnehmer ein Übereinstimmungsnachweis zu führen und die Produkte (z. B. im Lieferschein) mit dem Ü-Zeichen zu kennzeichnen. Hierzu ist eine werkseigene Produktionskontrolle notwendig. Betriebe die das  RAL-Gütezeichen führen und nach DIN ISO 9000 zertifiziert sind erfüllen diese Voraussetzung automatisch.

2.07  Schlagregen- und Fugendurchlässigkeit
Schlagregendichtheit und Fugendurchlässigkeit müssen entsprechend der DIN 18055 ausgeführt werden.

2.08  PVC-U
Es sind nur Kunststoffprofile aus Qualitätsmarkenrohstoffen auf der Basis eines weichmacherfreien, hochschlagzähen Polyvinylchlorid (PVC-U) zugelassen. Diese können sowohl vollständig aus Frischmaterial bestehen als auch aus einem Recyclatkern, wenn dieser in Coextrusion hergestellt und umlaufend durch PVC-U Frischmaterial abgedeckt ist.

2.09  Metallteile
Alle Aussteifungen müssen aus sendzimirverzinktem Stahl der Güte FE-P02-Z-275 NA sein, Wandstärke mind. 1,5 mm dick.

2.10  Dichtungen
Außendichtungen zwischen Blend- und Flügelrahmen, sowie zwischen Glas und Glasleiste müssen zum System passen und aus APTK- (EPDM) Qualität bestehen. Sie müssen in einer Ebene liegen und in den Gehrungen durchgezogen, oder mit Kleber homogen verbunden werden. Es dürfen nur von Systemhersteller zugelassene Dichtungen verwendet werden.

2.11  Qualitätsstandard
Es dürfen nur Profilsysteme angeboten werden, die den Güte- und Prüfbestimmungen gemäß RAL-Richtlinien GZ 716/1 entsprechen. Alle Hauptprofile müssen mit dem Prüfzeichen der Gütegemeinschaft (QKE) gekennzeichnet sein. Entsprechende und gültige Prüfzeugnisse sind auf Verlangen vorzulegen. Prüfnachweise müssen auf die geforderten Beanspruchungen ausgestellt sein. Die zum Einsatz kommende Flügelgröße muss in der erforderlichen Beanspruchungsgruppe durch gültige Eignungsprüfungen abgedeckt werden.

2.12  Profilausbildung
Blendrahmen müssen mindestens als 5-Kammerprofile, Riegel, Pfosten und Flügel als Mehr-Kammerprofile ausgebildet sein. Außenwandstärke nach RAL 3 mm, Profiltiefe min. 70 mm. Die Befestigung aller Beschlagteile muss durch mindestens zwei PVC - Wandungen erfolgen. Blend- und Flügelrahmenfalze müssen nach Vorschrift entwässert, Glasfalze zusätzlich belüftet werden. Schlitze müssen min. 6 x 30 mm groß und entsprechend den Richtlinien angeordnet sein.
Entwässerungen durch die Verstärkungskammer sind nicht zulässig. Entwässerungsöffnungen in den Sichtflächen müssen durch PVC-Kappen abgedeckt werden.

2.13  Rahmenverbindungen
Bei geschweißten Rahmenverbindungen muss die Nahtgüte der Eck- und T-Stöße den Werten der RAL-Gütebestimmungen entsprechen. Eckverbindungen sind im Press-Stumpf-Schweißverfahren herzustellen. Gehrungen müssen der Scheibenlast und den funktionellen Belastungen dauerhaft standhalten. Bei Riegel und Pfosten sind einwandfrei abdichtende Schraubverbindungen zugelassen.

2.14  Beschläge
Beschläge müssen nach DIN 18357 ausgebildet sein und den Güte- und Prüfbestimmungen der Gütegemeinschaft entsprechen. Die Prüfnachweise müssen auf die geforderten Beanspruchungen und Flügelgröße ausgestellt sein. Eck-, Scherenlager und Rollzapfen müssen justierbar sein. Das Ecklager muss den Flügel bei jeder Stellung sicher führen und ein Aushebeln durch aufschlagende Flügel verhindern. Die Ausstellschere muss sicher verhindern, dass sich der Flügel bei einer Fehlbedienung aushängt oder aufschlägt. Bei Kippbeschlägen mit Gestänge muss zusätzlich eine Sicherungsschere im Falz angebracht werden. Für Drehbeschläge müssen die Scharniere und Lager im Eckbereich angebracht werden und verstellbar sein. Entsprechend der Flügelhöhe sind auf der Bandseite ausreichend Verriegelungen zu montieren. Balkon- und/oder Terrassentüren erhalten Rollschnäpper und Zuziehgriff. Fußpunktausführung bei Balkon- und/oder Terrassentüren siehe Positionstext. Blendrahmenschwellen erhalten einen ALU - Trittschutz.

2.15  Montage
Ausgleich von Bewegungen durch Temperaturveränderungen, Windlasten und Bauwerksverformungen muss gewährleistet sein. Die Befestigung muss mit auf das Mauerwerk abgestimmten Durchsteckdübeln oder Ankern spannungsfrei erfolgen. Befestigungsabstand von Ecke oder Sprosse muss ca. 200 mm, der Abstand untereinander max. 700 mm, betragen.

2.16  Glasaufbau
Es dürfen nur ISO-Glasscheiben verwendet werden, die im Randverbund ein Herstellungsdatum aufweisen. Zweischeiben Isolierverglasung muss der Beanspruchungsgruppe 5, der Verglasungstabelle vom Institut für Fenstertechnik in Rosenheim entsprechen. Brüstungsscheiben raumseitig mit VSG. Zusätzliche Forderungen siehe Ausschreibungstext.

2.17  Glaseinbau
Für Verglasungsarbeiten gelten folgende Richtlinien:
Garantieverbindung der ISO-Glashersteller
DIN  7863 Elastomer -Dichtstoffe
DIN 18056 Fensterwände
DIN 18361 Verglasungsarbeiten
DIN 18545 Abdichten von Verglasungen Verarbeitungsrichtlinien der Dichtstoffhersteller
Verarbeitungsrichtlinien der Profilhersteller

Die nutzbare Glasfalztiefe muss für Isolierglas min. 25 mm betragen. Der Falzgrund muss eben, ohne Vorsprünge ausgebildet sein und eine vollflächige Auflage der Trage- und Distanzklötze haben.
Glasleisten müssen grundsätzlich innen liegen, maßgenau eingepasst und konstruktiv so ausgebildet sein, dass sie durchlaufend kraftschlüssig einrasten. Der Einbau von Paneelen erfolgt sinngemäß, ggf. mit Falzverbreiterungsprofilen. Scheibendicke, Dichtprofile und Glasleisten müssen aufeinander abgestimmt sein. Dichtungen müssen in den Flügelecken durchlaufen
(Endlosdichtung) und werden nur einmal am oberen Flügelprofil durch Verkleben miteinander verbunden.

2.18  Verklotzen
Tragende Klötze müssen min. 100 mm lang und gegen Verrutschen gesichert sein. Trage- und Distanzklötze sind entsprechend der Flügelöffnungsart, nach den Richtlinien der techn. Beratungsstelle des Glaserhandwerks Hadamar (Schrift 3), einzusetzen. Grundsätzlich dürfen keine Holzklötze verwendet werden. Zur Verwendung kommen nur Klötze aus weichmacherfreien Kunststoffen.

2.19  Fugenabdichtung
Anschlüsse zum Baukörper müssen den bauphysikalischen Anforderungen gerecht werden, d. h. Anforderungen aus Wärme-, Feuchtigkeits-, Schallschutz und Fugenbewegungen sind zu beachten. Sie müssen einen Dampfdruckausgleich zur Außenseite ermöglichen.
Raumseitige Fugen dienen umlaufend als Dampfbremse und müssen verhindern, dass Feuchtigkeit zwischen Rahmen und Wand eindringen kann.
Das Dichtsystem muss mit den angrenzenden Haftflächen nach DIN 52452 verträglich sein. Die Vorschriften der Dichtsystem-Hersteller sind zu berücksichtigen.
Bei Abdichtungen mit spritzbaren Dichtstoffen gelten DIN 18540 und DIN 18545 Teil 2. Eine Zweiflankenhaftung ist sicherzustellen, bei Verwendung von nicht saugenden Hinterfüllmaterialien.
Für die Abdichtungen mit vorkomprimierten Dichtbändern sind die Herstellerangaben zu beachten.
Für Abdichtungen mit Abdichtungsfolie gilt DIN 18195.
Zur Wahrung der Funktionsfähigkeit sind diese mechanisch zu sichern. PVC-Profile dürfen nicht mit bitumenhaltigen Stoffen in Verbindung kommen, es dürfen nur kalt verschweißbare Folien verwendet werden.

2.20  Aufsatzrollladenkasten u. Rolladenprofil/ -panzer
Verarbeitung und Montage von Rollladen erfolgt nach DIN 18358 und den Herstellerrichtlinien.
Der Panzer darf im geschlossenen Zustand keine Luftschlitze aufweisen und ist mit Aufhängefedern und Arretierung auszubilden.
Entsprechend der DIN 1055 muss der Kasten statisch ausreichend dimensioniert sein, Aussteifungen müssen im Fensterblendrahmen und/oder als Stahl-Formteil im Kasten angeordnet werden. Das Bodenprofil muss nach außen geneigt sein um abtropfendes Regenwasser abzuleiten. Kasten und Fenster müssen formschlüssig und durch zusätzliches Verschrauben zusammengefügt werden.

2.21  Profilsystem
Es sind nur Systeme zugelassen, die das  RAL-Gütezeichen führen und nach DIN ISO 9000 zertifiziert sind.

Vom Bieter angebotenes Profilsystem:

Profilsystem: ...........................................................

Serie:  ...........................................................

2.22  Beschlagssystem
Es sind nur Beschläge von den Herstellfirmen Roto, Winkhaus oder Siegenia zugelassen.

Vom Bieter angebotenes Beschlagsystem

Dreh- und Drehkipp-Beschläge

Fabrikat:  ..........................................................

Serie:  ...........................................................

2.23  Schwellenlose u. barriefreie Aluminium-Boden-/Nullschwelle für Terrasen- u. Balkontüren der Firma Alumat oder gleichwertig

Vom Bieter angebotenes System

Schwellenprofil

Fabrikat:  ..........................................................

Serie:  ...........................................................

2.24  Glasfabrikat
Vom Bieter angebotene Glasart

Isoierverglasung

Fabrikat:  ..........................................................

Serie:  ...........................................................

2.25  Ausführungsbeschreibung
Alle Fenster bzw. -Türen sind als flächenversetzte Kunststoff-Fenster aus Hart - PVC gem. Ausschreibung und Ansichtszeichnungen unter Beachtung der
Zusätzliche Technische Vertragsbedingungen (ZTV)
und nachfolgenden Ausführungsbeschreibung fachgerecht herzustellen, zu liefern und einzubauen.

Die in den Positionstexten angegebenen Maße dienen der Orientierung. Vor der Fertigung ist ein örtliches Aufmaß zu nehmen und danach entsprechend zu fertigen.

Fenster

Profilart:
Breiter Blendrahmen (ca. 85 mm) und Flügel, Abrollleiste, Trichter, Fensterbankanschlussprofil. Bei allen bodentiefen Fenstern bzw. Türen mit Trittschutzprofil und Bodeneinstandsprofil, Höhe ca.180 mm im EG u. ca.150 mm in allen den weiteren Geschossen

Profilfarbe: beidseitig weiß

Beschläge : LM - eloxiert, verdeckt, mit Einhandbedienung einschl. weißer  Abdeckkappen

Fensteroliveweiß

Lippendichtung: min. doppelt umlaufend

Montage: oben an Betonsturz bzw./ -decke
unten an Mauerwerk u. Metall-Leichtbetonfensterbank bei Verblendung bzw. an Mauerwerk u. an Metall-Fensterbank bei Wärme-Dämm-Verbund-System

Anschlag: Innen ca. 40 mm

Verglasungsart: 2-fach Verglasung Sanco Plus mit warmer Kante, bewertetes Schalldämmmaß Rw,r mindestens 30 dB
(vgl. DIN 4109, Beiblatt 1, Tab.40).
U-Wert < 1,10 W/m2K

Bodentiefe Fensteranlage, sowie Fensteranlagen, die keine  ausreichende Brüstungshöhe von mind. 70 cm haben, sind mit Verbundsicherheitsglas auszustatten.

Optionalausführungen
(Insofern im Leistungsverzeichnis abgefragt):

Alu - Rollladenpanzer aus doppelwandigem Aluminium, rollgeformt, einbrennlackiert, ausgeschäumt.
Gegen seitliches Verschieben mit Hart -PVC Entgleiten arretiert.
Aluminium Rolladenprofil  TE  54, 54 mm x 14,00 mm.

Rollladen-Rohrmotor (Einsteckantrieb): Der Schalldruckpegel der elektrisch betriebenen Anlage von 30 dB(A) in schutzbedürftigen Räumen darf nicht überschritten werden. Hier gilt die DIN 4109, Tab. 4- Zeile 2, Tab.6, Ziff. 7 und Ziff. 2.5, Bbl.2 . Hier ist ein Nachweis durch den Hersteller zu erbringen.
ZTV-Fenster-, Rollläden- u. Haustüranlagen

### Bereich 1 Fensteraustausch in Wohnungen und im TH 3-fach Glas

*Hinweis: Leistungsbeschreibung*
In den Einheitspreisen sind enthalten:

- die Schuttrabfuhr einschl. Kippgebühre in allen Positionen,
- die rechtzeitige Benachrichtigung der Wohnungs- inhaber über den beabsichtigten Beginn der Arbeiten,
- die Rückerstattung der Kosten für Wasser-und Stromentnahme, falls vom Wohnungsinhaber gefordert,
- die Verpflichtung des Aufragnehmers, andere Gebäudeschäden, die bei Ausführung seiner Leistung
bekannt werden, unverzüglich  dem zuständigen Bauleiter bzw. Bestandsvserwalter zu melden,
- sämtliche Lieferungen und Leistungen, die zur sachgemäßen Herstellung der Arbeiten erforderlich sind,
wie z .B. Fahrt- und Transportkosten, Stand- gebühren und dergleichen,
- erforderliche Gerüste bis zu einer Höhe der Arbeitsbühne von 2,00 m über Flur und Schutzgerüste gemäß den
Unfallverhütungsvorschriften, soweit kein Arbeitsgerüst bauseits gestellt wird, die Mitbenutzung der Gerüste
ist allen mit Reparatur- arbeiten beschäftigten Firmen kostenlos zu gestatten,
- tägliches Säubern der Arbeitsstelle bei Arbeitsschluss Bauschutt darf grundsätzlich nicht im Gebäude gelagert
werden,
- das Schützen der Bodenflächen und angrenzenden Bauteile.
- Einbau entsprechend der Anzahl der notwendigen Fensterfalzlüfter in entsprechender Dimensionierung.

DEMONTAGE DER VORHANDENEN FENSTER

Der Auftragnehmer hat die Fenster, Blenden und Rolladenanlagen so auszubauen, daß weder die Fassadenflächen
noch die inneren und äusseren Leibungen beschädigt werden.

Vom Auftragnehmer zu vertretende Mauerwerks- bzw.
Putzschäden, sind fachgerecht und kostenlos zu beseitigen.

Alle neu eingebauten Fenster sind mit Fensterfalzlüftern auszustatten. Die Vergütung hierfür ist in den Einheitspreisen der jeweiligen Fenster enthalten.

Die Demontage und Entsorgung der alten Fenster ist im EP.
mit einzukalkulieren.

Fenster im Kellergeschoss
Fenster wir vor als 2-fach Verglasung mit
Wärmedurchgangskoeffizient Element: Uw-Wert <=1.3 W/m²K

Wärmedurchgangskoeffizient Verglasung: = Ug-Wert 1.1 W/m²K
Fensterrahmen innen weiß / außen anthrazit

Fenster u. Balkontür in d. Wohnungen und im Treppenhaus
Fenster wir vor jedoch als 3-fach Verglasung mit
Wärmedurchgangskoeffizient Element: Uw-Wert <= 0.95W/m²K

Wärmedurchgangskoeffizient Verglasung: = Ug-Wert 0.7 W/m²K
Fensterrahmen innen weiß / außen weiß

*Hinweis: Hinweis zur Abrechnung*
Die Schlussabrechnung hat wohnungsweise zu erfolgen, damit die Kosten den einzelnen Wohnungen zuzuordnen sind

#### Abschnitt 1.1 1-flg. Fenster in Wohnungen

**1.1.10 1- teiliges Fensterelement bis 0,55 m²**
1- flügeliges Fenster, mit Drehkipp-Beschlag
und Isolierverglasung entsprechend den Vorbemerkungen
liefern und einbauen,
bis 0,55 qm Größe

ca. 0,60*0,90m
Menge: 2,000 St

**1.1.20 1- teiliges Fensterelement bis 1,75 m²**
1- flügeliges Fenster, mit Drehkipp-Beschlag
und Isolierverglasung entsprechend den Vorbemerkungen
liefern und einbauen,
bis 1,25 qm Größe

ca. 0,76*1,58m
Menge: 2,000 St

#### Abschnitt 1.2 2-flg. Fenster mit Kämpfer u. Oberlicht Wohnungen

**1.2.10 2-flg. Fensterelemente bis 1,50 qm**
2- flg. Fenster mit Kämpfer  und Oberlicht,
1 Dreh- und 1 Drehkipp-Beschlag,
einschl. Isolierverglasung,
entsprechend den Vorbemerkungen
liefern und einbauen,
bis 1,50 qm Größe

ca. 0,76*1,82m
Menge: 6,000 St

**1.2.20 2-flg. Fensterelemente bis 2,25 qm**
2- flg. Fenster mit Kämpfer  und Oberlicht,
1 Dreh- und 1 Drehkipp-Beschlag,
einschl. Isolierverglasung,
entsprechend den Vorbemerkungen
liefern und einbauen,
bis 2,25 qm Größe

ca. 1,17*1,82m
Menge: 1,000 St

**1.2.30 2-flg. Fensterelemente bis 2,50 qm**
2- flg. Fenster mit Kämpfer  und Oberlicht,
1 Dreh- und 1 Drehkipp-Beschlag,
einschl. Isolierverglasung,
entsprechend den Vorbemerkungen
liefern und einbauen,
bis 2,50 qm Größe

ca. 1,30*1,82m
Menge: 2,000 St

#### Abschnitt 1.3 4-flg. Fenster mit Kämpfer u. Pfosten Wohnungen

**1.3.10 4-flg. Fensterelemente bis 4,00 qm**
4-flg. Fenster mit Kämpfer und Pfosten,
2 Oberlichter mit Drehbeschlag,
2 untere Flügel mit Dreh- und Drehkipp- Beschlag
einschl. Isolierverglasung,
entsprechend den Vorbemerkungen
liefern und einbauen,
bis 4,25 qm Größe

ca. 2,20*1,82m
Menge: 4,000 St

#### Abschnitt 1.4 2-flg. Balkontür mit Kämpfer u. Oberlicht Wohnungen

**1.4.10 2-flg. Balkontürelemente bis 2,50 qm**
2-flg. Balkontür mit Kämpfer und Oberlicht
1 Dreh- und 1 Drehkipp-Beschlag,
äußerem Anziehgriff und Schnäpper,
einschl. Isolierverglasung,
entsprechend den Vorbemerkungen
liefern und einbauen,
bis 2,50 qm Größe

ca. 0,92*2,62m
Menge: 2,000 St

#### Abschnitt 1.5 2-flg. Fenster mit Kämpfer u. Oberlicht Treppenhaus

**1.5.10 2-flg. Fenster bis 0,85 qm**
2- flg. Fenster mit Kämpfer  und Oberlicht,
1 Dreh- und 1 Drehkipp-Beschlag,
einschl. Isolierverglasung,
entsprechend den Vorbemerkungen
liefern und einbauen,
bis 0,85 qm Größe

ca. 0,67*1,26m
Menge: 3,000 St

**1.5.20 2-flg. Fenster bis 1,15 qm**
2- flg. Fenster mit Kämpfer  und Oberlicht,
1 Dreh- und 1 Drehkipp-Beschlag,
einschl. Isolierverglasung,
entsprechend den Vorbemerkungen
liefern und einbauen,
bis 1,15 qm Größe

ca.0,67*1,64
Menge: 6,000 St

#### Abschnitt 1.6 1-flg. Fenster Treppenhaus

**1.6.10 1- teiliges Fensterelement bis 0,85 m²**
1- flügeliges Fenster, mit Drehkipp-Beschlag
und Isolierverglasung entsprechend den Vorbemerkungen
liefern und einbauen,
bis 0,85 qm Größe

ca. 0,67*1,26m
Menge: 3,000 St

#### Abschnitt 1.7 Zulagen

**1.7.10 Ornamentverglasung**
*** Bedarfsposition ohne GB
Katalog-Nr. Stamm_MLV_NB/3194/21. 4. 10.
Zulage zu vorbeschriebenen Fensternfür Isolierverglasung mit innerer Scheibe aus Ornamentglas
"Neolit weiß", Struktur zum Luftzwischenraum.
Menge: 20,000 m²

**1.7.15 Ornamentverglasung Mastercarre**
*** Bedarfsposition mit GB
Zulage zu vorbeschriebenen Fenstern für Isolierverglasung mit innerer Scheibe aus Ornamentglas
"Mastercaree", Struktur zum Luftzwischenraum.
Menge: 20,000 m²

**1.7.20 Kopplungsleisten**
*** Bedarfsposition mit GB
Katalog-Nr. Stamm_MLV_NB/3194/21. 4. 20.
Zulage zu vor beschriebenen Fenstern für den Einbau von Kopplungsleisten bei Fenstertüranlagen.
Menge: 20,000 m

**1.7.30 Rollladenführungsschiene**
*** Bedarfsposition ohne GB
Katalog-Nr. Stamm_MLV_NB/3194/21. 4. 30.
Zulage zu vor beschriebenen Fenstern und Türen für den Einbau von Rolladenführungsschienen mit Einlauftrichter.
Menge: 1,000 m

**1.7.40 Zulage für einbruchhem. Beschlag, Fenster**
*** Bedarfsposition mit GB
Katalog-Nr. Stamm_MLV_NB/3194/21. 4. 40.
Zulage zu vor beschriebenen Fenstern, für den Einbau eines einbruchhemmenden Beschlages gem. Vorbemerkungen,  Abrechnungseinheit je Fensterflügel
Menge: 6,000 St

**1.7.50 Zulage für einbruchhem. Beschlag, Balkontür**
*** Bedarfsposition mit GB
Katalog-Nr. Stamm_MLV_NB/3194/21. 4. 50.
Zulage zu vor beschriebenen Balkontüren, für den Einbau eines einbruchhemmenden Beschlages gem. Vorbemerkungen,  Abrechnungseinheit je Türflügel.
Menge: 2,000 St

*Hinweis: Einbau Regel--Air (nur Nachrüstung)*
Einbau von Fensterfalzlüftern der Fa. Regel-Air. Die Typenlisten,
das Produktdatenblatt sowie die Montageanleitungen des
Herstellers sind unbedingt zu beachten.
Die Lüfter sind paarweise einzubauen.
Die Flügeldichtung ist im Bereich des Fensterlüfters durch
"Flügel-Lüfter-Dichtung" gem. der Montageanleitung zu ersetzen.

gem. Lüftungskonzept in Bestandsfenster

**1.7.60 Einbau Fensterfalzlüfter**
Einbau von Fensterfalzlüftern der Fa. Regel-Air gem. Lüftungskonzept an Bestandsfenstern.

Im Preis enthalten ist die Ermittlung des erforderlichen
Typs, sowie Lieferung und Einbau der Lüfter (Paarweise).
Menge: 50,000

*Hinweis*
Katalog-Nr. Stamm_MLV_NB/3194/21. 4.
Einzelbeschreibung Rolladen-Erneuerung

Erneuert werden:

Rolladenpanzer, Gurt und Gurtwickler mit Zierverkleidung.

Rolläden über 2,50m Breite sind durch Anordnung zusätzlicher Führungsschienen zu unterteilen.

Für Rolläden über 4,00 m² bzw. Spannweiten über 2,50 m ist ein Untersetzungsgetriebe gefordert.

Rolladenpanzer:

Stäbe aus PVC-Hart, Hohlkammerprofile, nach aussen gewölbt,
Farbe hellgrau, Kettenlose Stabverbindung (Einschiebprofile)
ausziehbar, mit Lüftungsschlitzen, Stab-Nenndicke 14 mm,
Stab-Deckbreite 45-55 mm
Schlußleiste als beschwertes Kunststoffprofil mit Anschlagschiene aus Aluminium.

Angebotenes Fabrikat: ......................

**1.7.70 Rolladenerneuerung**
*** Bedarfsposition ohne GB
Katalog-Nr. Stamm_MLV_NB/3194/21. 4. 60.
Rolladenerneuerung lt. vorsteh.
Einzelbeschreibung.
Abrechnungseinheit je qm Fenster-/ Türfläche
Menge: 1,000 m²

**1.7.80 Zulage für die Verbreiterung des Blendrahmens**
*** Bedarfsposition mit GB
Zulage zu vor beschriebenen Fenstern
und Türen für die Verbreiterung  des
Blendrahmens durch zwei zusätzliche
Kunststoffprofile, je ca. 5,0 cm breit.

-nur auf Anweisung der Bauleitung-
Menge: 120,000 m

**1.7.90 Innenverleistung als Zulage**
*** Bedarfsposition mit GB
Innenverleistung inkl. Anschlussversieglung liefern und montieren als Zulage
Menge: 120,000 m

#### Abschnitt 1.8 Stunden-/ Tagelohnarbeiten

*Hinweis: Hinweistext*
Katalog-Nr. Stamm_MLV_NB/3194/20. 1.
Der Auftragnehmer ist ohne vorherige Anmeldung u. ohne vorheriger schriftliche Zustimmung durch den Auftraggeber (AG) nicht berechtigt Tagelohnarbeiten auszuführen.
Geleistete Tagelohnarbeiten, die vor Ausführung nicht schriftlich durch den AG beauftragt/ genehmigt wurden, werden nicht vergütet.

**1.8.10 Stundenlohn Meister**
*** Bedarfsposition ohne GB
Katalog-Nr. Stamm_MLV_NB/3194/20. 1. 10.
Für evtl. erforderliche Arbeiten, die nicht im Leistungsverzeichnis erfasst sind und gegen Nachweis zur Ausführung kommen, werden verrechnet für:
Meister
Menge: 1,000 Std.

**1.8.20 Stundenlohn Facharbeiter**
*** Bedarfsposition ohne GB
Katalog-Nr. Stamm_MLV_NB/3194/20. 1. 20.
Für evtl. erforderliche Arbeiten, die nicht im Leistungsverzeichnis erfasst sind und gegen Nachweis zur Ausführung kommen, werden verrechnet für:
Facharbeiter
Menge: 1,000 Std.
Leistungsbereichkatalog: 3240

**1.8.30 Stundenlohn Helfer**
*** Bedarfsposition ohne GB
Katalog-Nr. Stamm_MLV_NB/3194/20. 1. 30.
Für evtl. erforderliche Arbeiten, die nicht im Leistungsverzeichnis erfasst sind und gegen Nachweis zur Ausführung kommen, werden verrechnet für:
Helfer
Menge: 1,000 Std.
Leistungsbereichkatalog: 3240

### Bereich 2 Fensteraustausch im Kellergeschoss 2fach Glas

*Hinweis: Leistungsbeschreibung*
In den Einheitspreisen sind enthalten:

- die Schuttrabfuhr einschl. Kippgebühre in allen Positionen,
- die rechtzeitige Benachrichtigung der Wohnungs- inhaber über den beabsichtigten Beginn der Arbeiten,
- die Rückerstattung der Kosten für Wasser-und Stromentnahme, falls vom Wohnungsinhaber gefordert,
- die Verpflichtung des Aufragnehmers, andere Gebäudeschäden, die bei Ausführung seiner Leistung
bekannt werden, unverzüglich  dem zuständigen Bauleiter bzw. Bestandsvserwalter zu melden,
- sämtliche Lieferungen und Leistungen, die zur sachgemäßen Herstellung der Arbeiten erforderlich sind,
wie z .B. Fahrt- und Transportkosten, Stand- gebühren und dergleichen,
- erforderliche Gerüste bis zu einer Höhe der Arbeitsbühne von 2,00 m über Flur und Schutzgerüste gemäß den
Unfallverhütungsvorschriften, soweit kein Arbeitsgerüst bauseits gestellt wird, die Mitbenutzung der Gerüste
ist allen mit Reparatur- arbeiten beschäftigten Firmen kostenlos zu gestatten,
- tägliches Säubern der Arbeitsstelle bei Arbeitsschluss Bauschutt darf grundsätzlich nicht im Gebäude gelagert
werden,
- das Schützen der Bodenflächen und angrenzenden Bauteile.
- Einbau entsprechend der Anzahl der notwendigen Fensterfalzlüfter in entsprechender Dimensionierung.

DEMONTAGE DER VORHANDENEN FENSTER

Der Auftragnehmer hat die Fenster, Blenden und Rolladenanlagen so auszubauen, daß weder die Fassadenflächen
noch die inneren und äusseren Leibungen beschädigt werden.

Vom Auftragnehmer zu vertretende Mauerwerks- bzw.
Putzschäden, sind fachgerecht und kostenlos zu beseitigen.
Alle neu eingebauten Fenster sind mit Fensterfalzlüftern auszustatten. Die Vergütung hierfür ist in den Einheitspreisen der jeweiligen Fenster enthalten.

Die Demontage und Entsorgung der alten Fenster ist im EP.
mit einzukalkulieren.

Fenster im Kellergeschoss
Fenster wir vor als 2-fach Verglasung mit
Wärmedurchgangskoeffizient Element: Uw-Wert <=1.3 W/m²K

Wärmedurchgangskoeffizient Verglasung: = Ug-Wert 1.1 W/m²K
Fensterrahmen innen weiß / außen anthrazit

Fenster u. Balkontür in d. Wohnungen und im Treppenhaus
Fenster wir vor jedoch als 3-fach Verglasung mit
Wärmedurchgangskoeffizient Element: Uw-Wert <= 0.95W/m²K

Wärmedurchgangskoeffizient Verglasung: = Ug-Wert 0.7 W/m²K
Fensterrahmen innen weiß / außen weiß

*Hinweis: Hinweis zur Abrechnung*
Die Schlussabrechnung hat wohnungsweise zu erfolgen, damit die Kosten den einzelnen Wohnungen zuzuordnen sind

#### Abschnitt 2.1 1-flg. Fenster Kellergeschoss

**2.1.10 1- teiliges Fensterelement bis 0,85 m²**
1- flügeliges Fenster, mit Drehkipp-Beschlag
und Isolierverglasung entsprechend den Vorbemerkungen
liefern und einbauen,
bis 0,85 qm Größe

ca. 0,80*1,00m
Menge: 8,000 St

#### Abschnitt 2.2 2-flg. Fenster Kellergeschoss

**2.2.10 2- teiliges Fensterelement bis 1,75 m²**
2-flg. Fenster mit Pfosten, Dreh- und Drehkipp-Beschlag,
einschl. Isolierverglasung,
entsprechend den Vorbemerkungen
liefern und einbauen,
bis 1,75 qm Größe

ca. 1,40*1,10m
Menge: 15,000 St

#### Abschnitt 2.3 Zulagen

**2.3.10 Ornamentverglasung**
*** Bedarfsposition ohne GB
Katalog-Nr. Stamm_MLV_NB/3194/21. 4. 10.
Zulage zu vorbeschriebenen Fensternfür Isolierverglasung mit innerer Scheibe aus Ornamentglas
"Neolit weiß", Struktur zum Luftzwischenraum.
Menge: 1,000 m²

**2.3.20 Ornamentverglasung Mastercarre**
*** Bedarfsposition mit GB
Zulage zu vorbeschriebenen Fenstern für Isolierverglasung mit innerer Scheibe aus Ornamentglas
"Mastercaree", Struktur zum Luftzwischenraum.
Menge: 34,000 m²

**2.3.30 Kopplungsleisten**
*** Bedarfsposition ohne GB
Katalog-Nr. Stamm_MLV_NB/3194/21. 4. 20.
Zulage zu vor beschriebenen Fenstern für den Einbau von Kopplungsleisten bei Fenstertüranlagen.
Menge: 1,000 m

**2.3.40 Zulage für einbruchhem. Beschlag, Fenster**
Katalog-Nr. Stamm_MLV_NB/3194/21. 4. 40.
Zulage zu vor beschriebenen Fenstern, für den Einbau eines einbruchhemmenden Beschlages gem. Vorbemerkungen,  Abrechnungseinheit je Fensterflügel
Menge: 38,000 St

**2.3.50 Zulage für die Verbreiterung des Blendrahmens**
*** Bedarfsposition mit GB
Zulage zu vor beschriebenen Fenstern
und Türen für die Verbreiterung  des
Blendrahmens durch zwei zusätzliche
Kunststoffprofile, je ca. 5,0 cm breit.

-nur auf Anweisung der Bauleitung-
Menge: 70,000 m

**2.3.60 Innenverleistung als Zulage**
*** Bedarfsposition mit GB
Innenverleistung inkl. Anschlussversieglung liefern und montieren als Zulage
Menge: 100,000 m

**2.3.70 Zulage für RC2 Verglasung**
*** Bedarfsposition mit GB
Zulage zu den Fensterelementen für Ausführung der Verglasung in RC2

Standardmäßig ist nach DIN EN 356 ein durchwurfhemmendes Glas der Klasse P4A vorgeschrieben.

-Lieferschein ist bei Abrechnung beizufügen-
Menge: 34,000 m²

#### Abschnitt 2.4 Stunden-/ Tagelohnarbeiten

*Hinweis: Hinweistext*
Katalog-Nr. Stamm_MLV_NB/3194/20. 1.
Der Auftragnehmer ist ohne vorherige Anmeldung u. ohne vorheriger schriftliche Zustimmung durch den Auftraggeber (AG) nicht berechtigt Tagelohnarbeiten auszuführen.
Geleistete Tagelohnarbeiten, die vor Ausführung nicht schriftlich durch den AG beauftragt/ genehmigt wurden, werden nicht vergütet.

**2.4.10 Stundenlohn Meister**
*** Bedarfsposition ohne GB
Katalog-Nr. Stamm_MLV_NB/3194/20. 1. 10.
Für evtl. erforderliche Arbeiten, die nicht im Leistungsverzeichnis erfasst sind und gegen Nachweis zur Ausführung kommen, werden verrechnet für:
Meister
Menge: 1,000 Std.

**2.4.20 Stundenlohn Facharbeiter**
*** Bedarfsposition ohne GB
Katalog-Nr. Stamm_MLV_NB/3194/20. 1. 20.
Für evtl. erforderliche Arbeiten, die nicht im Leistungsverzeichnis erfasst sind und gegen Nachweis zur Ausführung kommen, werden verrechnet für:
Facharbeiter
Menge: 1,000 Std.
Leistungsbereichkatalog: 3240

**2.4.30 Stundenlohn Helfer**
*** Bedarfsposition ohne GB
Katalog-Nr. Stamm_MLV_NB/3194/20. 1. 30.
Für evtl. erforderliche Arbeiten, die nicht im Leistungsverzeichnis erfasst sind und gegen Nachweis zur Ausführung kommen, werden verrechnet für:
Helfer
Menge: 1,000 Std.
Leistungsbereichkatalog: 3240
